# Energetische Mehrfamilienreiheneckhaussanierung
Angebotsaufforderung (GAEB DA XML 3.2, DA83)
Projekt: 017647-1
Währung: EUR
Nebenangebote zugelassen: ja
Vergabeart: Freihändige Vergabe
Eröffnung: 23.01.2025 00:00:00
Ausführungsbeginn: 07.04.2025
Ausführungsende: 28.03.2025
Auftraggeber: Covivio Quadriga 47. GmbH, c/o Covivio Immobilien GmbH, Essener Str. 66, 46047 Oberhausen, Deutschland; Vergabenummer: 04
Erstellt mit: GXML Toolbox V3.3 R20230829, iTWO_64 V24.0.454, 20.01.2025

## Zusätzlicher Text
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A),
2. Die sich anschließenden ““Allgemeinen technischen Vertragsbedingungen““ (B),
3. Die sich anschließenden ““Zusätzlichen technischen Vertragsbedingungen““ (C),
4. Die ““Zusätzlichen Vertragsbedingungen für die Ausführung von Bauleistungen Z-VOB/B““,
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden in bewohnten Häusern ausgeführt.

Der Auftraggeber (AG) erwartet vom AN tatkräftige Unterstützung bei den Bemühungen, berechtigten Mieterwünschen zu entsprechen. Dazu gehören insbesondere folgende Verpflichtungen:

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

## Zusätzlicher Text
B) ALLGEMEINE TECHNISCHE VERTRAGSBEDINGUNGEN
===============================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden.
Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## Zusätzlicher Text
C) ZUSÄTZLICHE TECHNISCHE VERTRAGSBEDINGUNGEN
================================================

Gerüstarbeiten nach DIN 18451 | DIN 4420 | DIN EN 12810 | DIN EN 12811

Die nachfolgend beschriebenen Gerüstarbeiten sind gemäß VOB Teil C (neuste Fassung), Allgemeine
Technische Vertragsbedinungen für Bauleistungen (ATV) - Gerüstarbeiten nach DIN 18451, DIN 18299 "Allgemeine Regelungen für Bauarbeiten jeder Art" sowie den einschlägigen Vertragsnormen auszuführen.

Folgende Gerüstpositionen beschreiben die Regelausführungen nach DIN 4420 und DIN EN 12811-1 "Arbeits- und Schutzgerüste" sowie den Zulassungsbescheiden der Systemgerüste.
Können Gerüste wegen der baulichen Gegebenheiten nicht entsprechend der Regelausführung hergestellt werden, ist ein Standfähigkeitsnachweis für die Gerüste als Besondere Leistung zu erbringen. Gerüste dürfen nur unter Beachtung der geltenden Normen, insbesondere der DIN 4420 Teile 1-4 erstellt werden.
Zusätzlich sind die Sicherheitsregeln für "Arbeits- und Schutzgerüste" (ZH 1/534.0-10) sowie die Aufbau- und
Verwendungsanleitungen der Gerüsthersteller zu beachten.

Der Auftragnehmer hat nach Aufbau des Gerüstes schriftlich die Gerüstfreigabe mitzuteilen. Die Berechnung der Gerüststandzeit erfolgt ab dem Tag der schriftlichen Freimeldung.

Besichtigung der Örtlichkeit

Vor Angebotsabgabe hat sich der Bieter zwingend vor Ort über die von ihm zu erbringenden Leistungen zu
informieren und alle Gegebenheiten bei der Kalkulation zu berücksichtigen. Nachforderungen auf Grund
unzureichender Information der örtlichen Gegebenheiten werden nicht anerkannt.

Genehmigungen

Die Einholung sämtlicher erforderlicher Genehmigungen sowie die verkehrstechnische Absicherung und Ausstattung der Baustelle erfolgt bauseits.

Beschreibung der Örtlichkeit

Das einzurüstende Mehrfamilienobjekt befindet sich im Bezirk Berlin-Reinickendorf. Zur Orientierung ist diesen Ausschreibungsunterlagen ein Lageplan und eine Luftbildaufnahme beigefügt.
Außerdem in die Einheitspreise mit einzukalkulieren, ist dass vor Gerüstaufbau unter der Standfläche eine Schutzfolie aus Polyethylen (mind. 200 my) auszulegen ist.
Der Bieter hat sich über die örtlichen Gegebenheiten im Bereich der geplanten Gerüststellung (Gelände, Geländeverlauf, Untergrund, Außentoranlagen, Außentreppenanlagen, etc.), über die Zuwegungs- sowie die
Materiallagermöglichkeiten, etc. zwingend eigenverantwortlich vor Ort zu informieren. Dieser Aufwand sowie
eventuelle Erschwernisse sind in die Einheitspreise der nachfolgenden Positionen einzukalkulieren.

Sicherheits- und Unfallverhütungsvorschriften

Der Unternehmer ist für die genaue Beachtung der einschlägigen Unfallverhütungsvorschriften der Berufsgenossenschaften verantwortlich. Für die Sicherheit auf der Baustelle ist der Auftragnehmer allein verantwortlich. Im Rahmen der Einhaltung der einschlägigen Sicherheitsbestimmungen ist auch die Sicherheit der Personen sowie der Passanten im Bereich der angrenzenden öffentlichen Verkehrsflächen zu gewährleisten. Alle hierfür erforderlichen Sicherheitsvorkehrungen und Absperrmaßnahmen sowie erforderlichen Beleuchtungen sind zu berücksichtigen und einzurechnen.

Zur Baustelle / Baustellenordnung

Die Baustelle ist nach Beendigung der täglichen Arbeitszeit besenrein zu hinterlassen. Alle von den Arbeiten des Auftragnehmers herrührenden Verunreinigungen und anfallenden Schuttmassen sind unaufgefordert und täglich zu beseitigen und abzufahren.

Leistungsabrechnung

Alle nachfolgenden Positionen beinhalten die erforderlichen Arbeiten zur ordnungsgemäßen Herstellung der Leistung, einschließlich der Lieferung aller hierfür notwendigen Bauteile. Für den Materialtransport zum Einsatzort ist der AN verantwortlich. Die Rechnungsunterlagen inkl. Zeichnungen, Massenberechnungen usw. sind in prüfbarer Form anzufertigen und einzureichen.

Nachtragsangebote und Regiearbeiten

Werden Zusatzleistungen während der Bauzeit erforderlich, so ist Ihre Ausführung erst nach Vorlage entsprechender Nachtragsangebote und Beauftragung durch den Bauherrn auszuführen. Der Auftragnehmer hat anfallende Stundenlohnarbeiten vor der Ausführung anzumelden und genehmigen zu lassen.

## Zusätzlicher Text
OBJEKT- UND PROJEKTKURZBESCHREIBUNG
======================================

Bei der im letzten Weltkriegsjahr 1918 erstbezogenen, berlintypischen Blockrandeckbebauung mit fünf Geschossen und Vollunterkellerung, handelt es sich um ein überwiegend zu Wohnzwecken genutztes Mehrfamilienobjekt. Der markante Eckturm mit Zwerchgiebel, wurde im Rahmen der letzten Großmaßnahme mit Ausbau der Dachgeschosse und Schaffung sieben neuer Einheiten, im Jahr 1988 wiedererrichtet. Einschließlich dieser Neuausbauten verfügt das Objekt über insgesamt 37 Wohn- und Gewerbeeinheiten.

Zur Ausführung im Jahr 2025, ist die Sanierung der Gebäudehülle mit Außenwänden, Dach, Türen und Fenstern geplant. Im Fokus dabei steht die Energieeffizienzsteigerung und CO2-Emissionssenkung. Der bauzeitliche Fassadencharakter soll dabei erhalten und durch die neue Außenwanddämmung nicht zerstört werden. Die horizontal die Gebäudefront gliedernden Gesimsbänder sowie auch die Zierlisenen und Fensterfaschen, werden im Zuge der Außenputzarbeiten wie Vorhanden repliziert..

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
Die Außenwände erhalten ein vollmineralisches Wärmedämmverbundsystem aus Steinwolledämmplatten und silikatischem Oberputz. Bis zur Höhe der ersten Geschossdecke, wird auf beiden Straßenfassaden ein widerstandsfähiger Oberbelag aus kleinformatiger Keramik bekleidet. Die neuen Fenster- und Türelemente auf der Straßenseite Eichborndamm, erhalten eine schalldämmende Verglasung der höchsten Schutzklasse.

Die neue Dämmung des Daches wird ohne Einriff in die bewohnten Innenräume, im System mit Luftdichtung von außen eingebracht. Die vorhandenen Sparren werden aufgedoppelt und die neuen Gefache voll ausgedämmt mit Holzfaserklemmfilz. Als Behelfsdeckung und oberste Wärmedämmschicht kommen Unterdeckplatten aus Holzfaser zum Einsatz..

In den drei Treppenhäusern werden Wand-, Decken- und Bodenflächen erneuert. Die Wände und Decken erhalten einen neuen mineralischen Farbanstrich mit schimmelwidriger, widerstandsfähiger Silikatfarbe. Auf die hölzernen Podest- und Trittstufenflächen wird ein robuster Neubelag aus Linolium appliziert.

## Zusätzlicher Text
Ansicht einzurüstende Straßenfassade Eichborndamm (Titel 1.1.):

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
Ansicht einzurüstende Straßenfassade Kienhorststraße (Titel 1.1.):

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
## Zusätzlicher Text
Ansicht einzurüstende Hoffassade Eichborndamm (Titel 1.2.):

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
Ansicht einzurüstende Hoffassade Kienhorststraße (Titel 1.2.):

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
## Zusätzlicher Text
Lageplan mit Transportwegen und Gerüstaufstellflächen:

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
## 01 Gerüstarbeiten nach DIN 18451
Datum: 20.01.2025

### Bereich 1 Einrüstung Mehrfamilienreiheneckbebauung

#### Abschnitt 1.1 Gerüststellung Straßenfassaden

*Hinweis*
Ansicht Gerüststellungsbereich Straßenfassaden:
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
**1.1.10 Standgerüst Straßenfassaden LK3 W09**
Arbeitsgerüst nach DIN EN 12811-1 als längenorientiertes Standgerüst
Lastklasse: 3 (2,0 kN/m2)
Breitenklasse: W09
(Belagbreite zwischen Ständern 0,90 m),
alle Gerüstlagen genutzt, für
Wärmedämmverbundsystem und Dacharbeiten aufbauen,
gebrauchsüberlassen und abbauen,

Der lichte Abstand der Gerüstbelagkante ohne Konsole zur
bestehenden Fassade muss
≥ 41 cm und ≤ 48 cm betragen.

Verankerung bzw. Herstellen der Standsicherheit wird in gesonderter Position beschrieben,

- Traufhöhe Hauptdach ca. 15,00 m
- Traufhöhe Eckturm ca. 17,20 m
.
Das An- und Abtransportieren aller erforderlichen
Gerüstbauelemente sowie
Verbindungs- und
Befestigungsmaterialien ist Bestandteil dieser
Position und wird später
nicht gesondert vergütet.
Der Bieter hat die örtlichen Zufahrts- und
Zuwegungsmöglichkeiten zu
beachten und
Erschwernisse im Vorfeld einzukalkulieren.

Es ist darauf zu achten,
dass alle Außenwandflächen, Balkone,
Traufgesimse, etc. sicher bearbeitet werden können.

Das Gerüst ist mit vollem
Bohlenbelag, umlaufenden
Bordbrettern und doppeltem
Rücken- und Seitenschutz zu stellen.

Die Abrechnung erfolgt über die
eingerüstete Gebäudefläche.
Menge: 1200,000 m²

**1.1.20 Gebrauchsüberlassung Standgerüst Straßenfassaden**
Standzeitveränderung für vorbeschriebenes
Straßenfassadengerüst über
die Grundstandzeit von vier Wochen hinaus.

- 30 Wochen x 1.200 m ² =  36.000 m²Wochen

Abrechnung pro Quadratmeter und
Woche für jede Woche abweichend der vierwöchigen Grundstandzeit.
Menge: 36000,000 m²Wo

**1.1.30 Belagverbreiterung wandseitig 1,0m**
Belagverbreiterung wandseitig für vorbeschriebenes Arbeitsgerüst, auf allen Gerüstlagen,
1,00 m, liefern, einbauen, über
die vierwöchige
Grundstandzeit vorhalten und wieder abbauen und abtransportieren.
Menge: 800,000 m²

**1.1.40 Gebrauchsüberlassung Belagverbreiterung wandseitig**
Standzeitveränderung für vorbeschriebenen
Seitenschutz über die Grundstandzeit von vier Wochen hinaus.

Abrechnung pro Meter und
Woche für jede Woche abweichend der vierwöchigen Grundstandzeit.
Menge: 24000,000 m²Wo

**1.1.50 Zulage dreiteiliger Seitenschutz wandseitig**
*** Bedarfsposition ohne GB
Seitenschutz nach DIN EN 12811-1 für Arbeitsgerüst wandseitig,
Ausführung dreiteilig mit Geländer- und
Zwischenholm sowie Bordbrett.

Dreiteiligen Seitenschutz liefern einbauen, über die vierwöchige
Grundstandzeit vorhalten und wieder abbauen und abtransportieren.
Menge: 290,000 m

**1.1.60 Gebrauchsüberlassung Seitenschutz**
*** Bedarfsposition ohne GB
Standzeitveränderung für vorbeschriebenen
Seitenschutz über die Grundstandzeit von vier Wochen hinaus.

Abrechnung pro Meter und Woche für jede Woche abweichend der vierwöchigen Grundstandzeit.
Menge: 8700,000 mWo

**1.1.70 Zulage Sondergerüstanker für WDVS**
Besondere, konfektionierte, temporäre
Verankerungselemente bzw. Sondergerüstanker
zur Verankerung des Gerüstes bei WDVS-Fassaden.
Verankerungsgrund
einschaliges, Mauerwerk aus Vollziegeln,
liefern einbauen, über die vierwöchige
Grundstandzeit vorhalten und wieder abbauen und abtransportieren.
Menge: 1200,000 m²

**1.1.80 Gebrauchsüberlassung Sondergerüstanker**
Standzeitveränderung vorbeschriebener Sondergerüstanker über die Grundstandzeit von vier Wochen hinaus.

Abrechnung pro Quadratmeter und Woche für jede Woche abweichend der vierwöchigen Grundstandzeit.
Menge: 36000,000 m²Wo

**1.1.90 Zulage Eingangsüberbauung**
Zulage für die Herstellung der notwendigen Eingangsüberbauungen.
Das lichte Öffnungsmaß der zu überbauenden Eingänge
beträgt ca. 0,80 - 1,80 m.
Für unmittelbar nebeneinander liegende Eingänge können mit einer Überbauungskonstruktion zwei oder mehr Eingänge zugänglich gemacht werden.

Überbauungskonstruktion liefern, fachgerecht
nach DIN 4420/DIN EN 12811-1 und DIN 18451 sowie den Vorschriften der Bauberufsgenossenschaft herstellen, vorhalten und nach Abschluss der Arbeiten wieder abbauen und abtransportieren .

Der Bieter hat die optimalste sowie wirtschaftlichste Konstruktionsart der Überbauung eigenverantwortlich zu
wählen und fachgerecht herzustellen.

Sämtliche Lohn- und Materialkosten (Gerüstbauelemente, Konsolen, Gitterträger, Auflager, Befestigungen, Bohlenlagen,
Bohrungen, Verankerungen, Mauerwerksanker, etc.) sind
einzukalkulieren.

Grundstandzeit vier Wochen.

Die Abrechnung erfolgt je Stück nutzbarem Eingang, unabhängig der Anzahl an Überbrückungskonstruktionen!
Menge: 8,000 St

**1.1.100 Gebrauchsüberlassung Eingangsüberbauung**
Standzeitveränderung vorbeschriebener Eingangsüberbauungskonstruktion
über die Grundstandzeit von vier Wochen hinaus.

Abrechnung pro Stück und
Woche für jede Woche abweichend der vierwöchigen Grundstandzeit.
Menge: 240,000 StWo

**1.1.110 Zulage Ausbau zum Dachfanggerüst**
Zulage für den Ausbau zum Dachfanggerüst nach
DIN 4420 Teil 1, Abs. 8.1.2.

Dachfanggerüst fachgerecht herstellen,
vorhalten und nach Abschluss der Arbeiten wieder
abbauen und abtransportieren.

Das Gerüst ist entsprechend DIN, den BG Regeln Gerüstbau sowie den UVV "Bauarbeiten" (VBG 37) auszuführen
und zu sichern.

Grundvorhaltezeit vier Wochen.

Die Abrechnung erfolgt über die Länge
in der größten Abwicklung an den Gerüstaußenseiten.
Menge: 72,000 m

**1.1.120 Gebrauchsüberlassung Dachfanggerüst**
Standzeitveränderung für vorbeschriebenen
Seitenschutz über die Grundstandzeit von vier Wochen hinaus.

Abrechnung pro Meter und Woche für jede Woche abweichend der vierwöchigen Grundstandzeit.
Menge: 2160,000 mWo

**1.1.130 Fußgängertunnel**
Fußgänger- bzw. Passantenschutztunnel für die sichere Unterführung
von Fußgängern und Radfahrern im Bereich der beiden Straßenseiten.
Zum Schutz gegen herabfallendes Material, als Schutzgerüst mit Tunnelabdeckung, einseitigen Seitenwänden Tastleisten beidseitig und Seitenschutz sowie
beidseitigen Rampen.
Passantenschutztunnel unterhalb Fassadengerüst
Lichte Breite: ca. 1,60 - 2,0 m
Lichte Höhe: ca. 2,20 m
Standfläche: eben, normal belastbar
Verwendungszweck: Passantenschutztunnel Gehwegbereich
Montageort: Straßenseiten Eichborndamm und Kienhorststraße, öffentliches Straßenland.
Die Abrechnung erfolgt über das Längenmaß hergestelltem Schutztunnel.
Menge: 72,000 m

**1.1.140 Gebrauchsüberlassung Fußgängertunnel**
Standzeitveränderung vorbeschriebenem
Fußgängerschutztunnel über die Grundstandzeit von vier Wochen hinaus.

Abrechnung pro Meter und Woche für jede Woche abweichend der vierwöchigen Grundstandzeit.
Menge: 2160,000 mWo

**1.1.150 Material- und Arbeitsplattform**
Material- und Arbeitsplattform zur Durchführung der Dachsanierungsarbeiten liefern,
fachgerecht herstellen, vorhalten
und nach Abschluss der Arbeiten wieder abbauen und
abtransportieren.
Höhenlage analog vorbeschriebenem Standgerüst.
Traufhöhe Straßenseite ca. 14,80 m
Höhe Belagoberkante ca. 14,00 m.
Plattformabmessungen ca. 5,00 x 2,50 m

In diese Position sind alle für die Lieferung, Herstellung und Montage anfallenden Lohn- und Materialkosten einzukalkulieren.

Der Auftragnehmer hat sämtliche Gerüstbauteile
für Unterkonstruktionen, Befestigungen und Verbindungen (Konsolen, Gitterträger,
Balkenauflager, Befestigungen, Gerüstbohlen, etc.) sowie deren Dimensionierung und Bemessung eigenverantwortlich vorzunehemen.
Es ist eine durchgehende Belagsfläche herzustellen.

Die genaue Aufstellposition ist unmitelbar vor
Aufbau nochmal final mit der Bauleitung abzustimmen.
Menge: 1,000 St

**1.1.160 Gebrauchsüberlassung Material- und Arbeitsplattform**
Standzeitveränderung vorbeschriebener Material- und Arbeitsplattform über die Grundstandzeit von vier Wochen hinaus.

Abrechnung pro Stück und Woche für jede Woche abweichend der vierwöchigen Grundstandzeit.
Menge: 30,000 StWo

**1.1.170 Gerüsttreppenturm Bauhöhe ca. 19 m**
Gerüsttreppenturm nach DIN EN 12811-1, Breite 0,94 m, als Aufstieg zum Erreichen der
Arbeitsplätze in ca. 15,00 und 17,00 m Höhe,
zulässige Belastung 2,0 kN/m²,
Treppenklasse A nach EN 12811-1,
als vorgebaute, gleichläufige Aufstiegskonstruktion einschließlich Außen- und Innengeländer mit entsprechenden Halterungen, liefern, aufbauen, vorhalten und wieder abbauen und abtransportieren.

Der untere Zugangsbereich ist allseitig mit mindestens 2,50 m hohen Systemtafeln zu beplanken.
Es muss sichergestellt sein, dass für unbefugte Personen und/oder
Kinder keine Möglichkeit zum Aufstieg besteht.

Die genaue Aufstellposition ist unmitelbar vor Aufbau nochmal final mit der Bauleitung abzustimmen.

Grundstandzeit vier Wochen.
Menge: 2,000 St

**1.1.180 Gebrauchsüberlassung Gerüsttreppenturm**
Standzeitveränderung für vorbeschriebenen Gerüsttreppenturm über die Grundstandzeit von vier Wochen hinaus.

Abrechnung pro Stück und Woche für jede Woche abweichend der vierwöchigen Grundstandzeit.
Menge: 60,000 StWo

**1.1.190 Passantenschutzdach**
Liefern und Herstellen eines Passantenschutzdaches
nach DIN 4420-1 unterhalb des
Fassadengerüstes, einschl. An- und Abtransport sowie Auf- und Abbau.
Zusätzlich ist der dadurch insgesamt
überdeckte Eingangs- bzw. Durchgangsbereich zum Schutz vor herabfallenden
Kleinstmaterialien oder Schutt, einschließlich dem Standgerüst mittels beispielsweise Bautenschutzmatten
oder PE-Folie bis zur Gebäudeaußenkante zu schützen. Der
Passantenschutztunnel muss die Lasten aus dem darauf auflastenden
Fassadengerüst und Gerüsttreppenturm sicher aufnehmen und in den Baugrund ableiten können.
Schutzdachauskragung: mind. ca. 1,50 m
Schutzdachbreite: mind. ca. 2,50 m
Belag: Gerüstbohlen, Grobspanplatten und Rieselschutz
Montageort: Gehwege Straßenseiten
Menge: 72,000 m

**1.1.200 Gebrauchsüberlassung Passantenschutzdach**
Standzeitveränderung für vorbeschriebenen Passantenschutztunnel über die Grundstandzeit von vier Wochen hinaus.

Abrechnung pro Meter und Woche für jede Woche abweichend der vierwöchigen Grundstandzeit.
Menge: 2160,000 mWo

**1.1.210 Baustellenschutztür Treppenturmzugang**
Sicherung des Gerüsttreppenturmaufgangs mit Baustellenschutztür gemäß DIN 1627 inklusive aushebelsicherer Bänder, Drücker, Schloss und Zarge
liefern und in fertiger Arbeit im Gerüsttreppenturmaufgangsbereich, einschließlich Befestigungsmittel und sämtlicher zur
Montage benötigter
Materialien fachgerecht und
kraftschlüssig einbauen, über die vierwöchige
Grundstandzeit
vorhalten und nach Fertigstellung wieder abbauen und abtransportieren.

Türblatt und Zarge aus verzinktem Stahlblech,
mit Spanndorn und Arretierungszapfen, Griffgarnitur,
Sicherheitsschloss mit Profilzylinder und
sieben Schlüsseln.

Die Schlüssel sind nach erfolgtem Einbau der Bauleitung zu übergeben.
Menge: 2,000 St

**1.1.220 Gebrauchsüberlassung Baustellenschutztür**
Standzeitveränderung für vorbeschriebenen Gerüsttreppenturm über die Grundstandzeit von vier Wochen hinaus.

Abrechnung pro Stück und Woche für jede Woche abweichend der vierwöchigen Grundstandzeit.
Menge: 60,000 StWo

**1.1.230 Gerüstbekleidung mit Schutzplane**
Vollflächige Gerüstbekleidung gemäß
DIN 4420-1
als Sicht-, Witterungs- und Staubschutzplane aus
hochfestem Polypropylen (PP) nach DIN EN 1263-1,
ca. 150g/qm,
Farbe: beliebig
Baustoffklasse nach DIN 4102-1: B1
Grundstandzeit vier Wochen.

Die Abrechnung erfolgt über die Gerüstaußenseiten und tatsächlich bekleideten Fläche.
Menge: 1320,000 m²

**1.1.240 Gebrauchsüberlassung Schutzplane**
Standzeitveränderung vorbeschriebener Schutzplane über die Grundstandzeit von vier Wochen hinaus.

Abrechnung pro Quadratmeter und Woche für jede Woche abweichend der vierwöchigen Grundstandzeit.
Menge: 39600,000 m²Wo

**1.1.250 Gerüstbekleidung mit Staubschutznetz**
*** Bedarfsposition ohne GB
Lieferung und fachgerechte Montage von Gerüstnetzen
zum Abhängen der Gerüstflächen.
Gerüstnetze bestehend aus engmaschigen und
luftdurchlässigen Kunststoffnetzen.

Es ist zu gewährleisten, dass während der
Sanierungsarbeiten
keinerlei Materialien herabstürzen und Passanten gefährden
können.

Grundstandzeit vier Wochen.

Die Abrechnung erfolgt über die Gerüstaußenseiten und tatsächlich bekleideten Fläche.
Menge: 1320,000 m²

**1.1.260 Gebrauchsüberlassung Staubschutznetz**
*** Bedarfsposition ohne GB
Standzeitveränderung vorbeschriebener Schutzplane über die Grundstandzeit von vier Wochen hinaus.

Abrechnung pro Quadratmeter und Woche für jede Woche abweichend der vierwöchigen Grundstandzeit.
Menge: 39600,000 m²Wo

#### Abschnitt 1.2 Gerüststellung Hoffassaden

**1.2.10 Standgerüst Hoffassaden LK3 W09**
Arbeitsgerüst nach DIN EN 12811-1 als längenorientiertes Standgerüst
Lastklasse: 3 (2,0 kN/m2)
Breitenklasse: W09
(Belagbreite zwischen Ständern 0,90 m), alle Gerüstlagen genutzt, für WDVS- und Dacharbeiten aufbauen,
gebrauchsüberlassen und abbauen,

Der lichte Abstand der Gerüstbelagkante zur
bestehenden Fassade muss
≥ 41 cm und ≤ 48 cm betragen.

Verankerung bzw. Herstellen der Standsicherheit wird in gesonderter Position beschrieben,

Gerüststellung ab GOK bis UK Hauptdachtraufe
Höhe ca. 15,00 m.
Das An- und Abtransportieren aller erforderlichen
Gerüstbauelemente sowie
Verbindungs - und Befestigungsmaterialien ist Bestandteil dieser
Position und wird später nicht gesondert vergütet .

Die Transportstrecke durch das Treppenhaus beträgt ab dem straßenseitigen Gehweg ca. 15 - 18 m.

Es ist darauf zu achten,
dass alle Außenwandflächen, Balkone und Traufgesimse,
etc. gut zu bearbeiten sind.
Das Gerüst ist mit vollem Bohlenbelag, umlaufenden
Bordbrettern und doppeltem
Rücken- und Seitenschutz zu stellen.

Die Abrechnung erfolgt über die eingerüstete Gebäudefläche.
Menge: 790,000 m²

**1.2.20 Gebrauchsüberlassung Standgerüst Hoffassaden**
Standzeitveränderung für vorbeschriebenes
Standgerüst im Hof über die Grundstandzeit von vier Wochen hinaus.

30 Wochen x  790 m ² =  23.700 m²Wochen

Abrechnung pro Quadratmeter und Woche für jede Woche abweichend der vierwöchigen Grundstandzeit.
Menge: 23700,000 m²Wo

**1.2.30 Zulage dreiteiliger Seitenschutz wandseitig**
Seitenschutz nach DIN EN 12811-1 für Arbeitsgerüst wandseitig,
Ausführung dreiteilig mit Geländer- und
Zwischenholm sowie Bordbrett.

Dreiteiligen Seitenschutz liefern einbauen, über die vierwöchige
Grundstandzeit vorhalten und wieder abbauen und abtransportieren.
Menge: 205,000 m

**1.2.40 Gebrauchsüberlassung Seitenschutz**
Standzeitveränderung für vorbeschriebenen
Seitenschutz über die Grundstandzeit von vier Wochen hinaus.

Abrechnung pro Meter und Woche für jede Woche abweichend der vierwöchigen Grundstandzeit.
Menge: 6150,000 mWo

**1.2.50 Zulage Sondergerüstanker für WDVS**
Besondere, konfektionierte, temporäre
Verankerungselemente bzw. Sondergerüstanker
zur Verankerung des Gerüstes bei WDVS-Fassaden.
Verankerungsgrund
einschaliges, Mauerwerk aus Vollziegeln,
liefern einbauen, über die vierwöchige
Grundstandzeit vorhalten und wieder abbauen und abtransportieren.
Menge: 790,000 m²

**1.2.60 Gebrauchsüberlassung Sondergerüstanker**
Standzeitveränderung vorbeschriebener Sondergerüstanker über die Grundstandzeit von vier Wochen hinaus.

Abrechnung pro Quadratmeter und Woche für jede Woche abweichend der vierwöchigen Grundstandzeit.
Menge: 23700,000 m²Wo

**1.2.70 Zulage Eingangsüberbauung**
Zulage für die Herstellung der notwendigen Eingangsüberbauungen.
Das lichte Öffnungsmaß der zu überbauenden Eingänge
beträgt ca. 0,80 - 1,80 m.
Für unmittelbar nebeneinander liegende Eingänge können mit einer Überbauungskonstruktion zwei oder mehr Eingänge zugänglich gemacht werden.

Überbauungskonstruktion liefern, fachgerecht
nach DIN 4420/DIN EN 12811-1 und DIN 18451 sowie den Vorschriften der Bauberufsgenossenschaft herstellen, vorhalten und nach Abschluss der Arbeiten wieder abbauen und abtransportieren .

Der Bieter hat die optimalste sowie wirtschaftlichste Konstruktionsart der Überbauung eigenverantwortlich zu
wählen und fachgerecht herzustellen.

Sämtliche Lohn- und Materialkosten (Gerüstbauelemente, Konsolen, Gitterträger, Auflager, Befestigungen, Bohlenlagen,
Bohrungen, Verankerungen, Mauerwerksanker, etc.) sind
einzukalkulieren.

Grundstandzeit vier Wochen.

Die Abrechnung erfolgt je Stück nutzbarem Eingang, unabhängig der Anzahl an Überbrückungskonstruktionen!
Menge: 8,000 St

**1.2.80 Gebrauchsüberlassung Eingangsüberbauung**
Standzeitveränderung vorbeschriebener Eingangsüberbauungskonstruktion über die Grundstandzeit von vier Wochen hinaus.

Abrechnung pro Stück und Woche für jede Woche abweichend der vierwöchigen Grundstandzeit.
Menge: 240,000 StWo

**1.2.90 Zulage Ausbau zum Dachfanggerüst**
Zulage für den Ausbau zum Dachfanggerüst nach
DIN 4420 Teil 1, Abs. 8.1.2.

Dachfanggerüst fachgerecht herstellen,
vorhalten und nach Abschluss der Arbeiten wieder
abbauen und abtransportieren.

Das Gerüst ist entsprechend DIN, den BG Regeln Gerüstbau sowie den UVV "Bauarbeiten" (VBG 37) auszuführen
und zu sichern.

Grundvorhaltezeit vier Wochen.

Die Abrechnung erfolgt über die Länge
in der größten Abwicklung an den Gerüstaußenseiten.
Menge: 51,000 m

**1.2.100 Gebrauchsüberlassung Dachfanggerüst**
Standzeitveränderung für vorbeschriebenen
Seitenschutz über die Grundstandzeit von vier Wochen hinaus.

Abrechnung pro Meter und Woche für jede Woche abweichend der vierwöchigen Grundstandzeit.
Menge: 1530,000 mWo

**1.2.110 Gerüsttreppenturm**
Gerüsttreppenturm nach DIN EN 12811-1, Breite 0,94 m, als Aufstieg zum Erreichen der
Arbeitsplätze in ca. 15,00 m Höhe,
zulässige Belastung 2,0 kN/m²,
Treppenklasse A nach EN 12811-1,
als vorgebaute, gleichläufige Aufstiegskonstruktion einschließlich Außen- und Innengeländer mit entsprechenden Halterungen, liefern, aufbauen, vorhalten und wieder abbauen und abtransportieren.

Der untere Zugangsbereich ist allseitig mit mindestens 2,50 m hohen Systemtafeln zu beplanken.
Es muss sichergestellt sein, dass für unbefugte Personen und/oder
Kinder keine Möglichkeit zum Aufstieg besteht.

Die genaue Aufstellposition ist unmitelbar vor Aufbau nochmal final mit der Bauleitung abzustimmen.

Grundstandzeit vier Wochen.
Menge: 1,000 St

**1.2.120 Gebrauchsüberlassung Gerüsttreppenturm**
Standzeitveränderung für vorbeschriebenen Gerüsttreppenturm über die Grundstandzeit von vier Wochen hinaus.

Abrechnung pro Stück und Woche für jede Woche abweichend der vierwöchigen Grundstandzeit.
Menge: 30,000 StWo

**1.2.130 Baustellenschutztür Gerüsttreppenturmzugang**
Sicherung des Gerüsttreppenturmaufgangs mit Baustellenschutztür gemäß DIN 1627 inklusive aushebelsicherer Bänder, Drücker, Schloss und Zarge
liefern und in fertiger Arbeit im Gerüsttreppenturmaufgangsbereich, einschließlich Befestigungsmittel und sämtlicher zur
Montage benötigter
Materialien fachgerecht und kraftschlüssig einbauen, über die vierwöchige Grundstandzeit vorhalten und nach Fertigstellung wieder abbauen und abtransportieren.

Türblatt und Zarge aus verzinktem Stahlblech, mit Spanndorn und Arretierungszapfen, Rundgriffgarnitur,
aufbohr- und ziehgeschütztem
Sicherheitsschloss mit flächenbündigem Profilzylinder und sieben Schlüsseln.

Die Schlüssel sind nach erfolgtem Einbau der Bauleitung zu übergeben.
Menge: 1,000 St

**1.2.140 Gebrauchsüberlassung Baustellenschutztür**
Standzeitveränderung für vorbeschriebenen Gerüsttreppenturm über die Grundstandzeit von vier Wochen hinaus.

Abrechnung pro Stück und Woche für jede Woche abweichend der vierwöchigen Grundstandzeit.
Menge: 30,000 StWo

**1.2.150 Gerüstbekleidung mit Schutzplane**
*** Bedarfsposition ohne GB
Vollflächige Gerüstbekleidung gemäß
DIN 4420-1
als Sicht-, Witterungs- und Staubschutzplane aus
hochfestem Polypropylen (PP) nach DIN EN 1263-1,
ca. 150g/qm,
Farbe: beliebig
Baustoffklasse nach DIN 4102-1: B1
Grundstandzeit vier Wochen.

Die Abrechnung erfolgt über die Gerüstaußenseiten und tatsächlich bekleideten Fläche.
Menge: 1320,000 m²

**1.2.160 Gebrauchsüberlassung Schutzplane**
*** Bedarfsposition ohne GB
Standzeitveränderung vorbeschriebener Schutzplane über die Grundstandzeit von vier Wochen hinaus.

Abrechnung pro Quadratmeter und Woche für jede Woche abweichend der vierwöchigen Grundstandzeit.
Menge: 39600,000 m²Wo

**1.2.170 Gerüstbekleidung mit Staubschutznetz**
Lieferung und fachgerechte Montage von Gerüstnetzen
zum Abhängen der Gerüstflächen.
Gerüstnetze bestehend aus engmaschigen und
luftdurchlässigen Kunststoffnetzen.

Es ist zu gewährleisten, dass während der
Sanierungsarbeiten
keinerlei Materialien herabstürzen und Passanten gefährden
können.

Grundstandzeit vier Wochen.

Die Abrechnung erfolgt über die Gerüstaußenseiten und tatsächlich bekleideten Fläche.
Menge: 1320,000 m²

**1.2.180 Gebrauchsüberlassung Staubschutznetz**
Standzeitveränderung vorbeschriebener Schutzplane über die Grundstandzeit von vier Wochen hinaus.

Abrechnung pro Quadratmeter und Woche für jede Woche abweichend der vierwöchigen Grundstandzeit.
Menge: 39600,000 m²Wo

#### Abschnitt 1.3 Gerüststellung Zusatzleistungen

**1.3.10 Bauzaunelemente Baustelleneinrichtungsplatz**
Bauzaunelemente zur Abgrenzung der Baustelleneinrichtungsfläche auf
Gebäudeseite
Kienhorststraße,
inklusive innenseitigem
Sichtschutz liefern und nach Angaben der
Bauleitung fachgerecht
standsicher aufstellen,
über die vierwöchige Grundstandzeit
vorhalten und wieder abbauen und
abtransportieren.

Aufstellung der Bauzaunelemente
teilweise auf befestigtem und
unbefestigtem sowie ebenen und unebenem Untergrund.

Bauzaun bestehend aus
Einzelelementen mit verzinktem Stahlrohrrahmen, Vergitterung und Standfüßen.
Bauzaunoberkante mindestens  2,0 m über GOK.

Mit in diese Position einzukalkulieren ist das Abhängen der Elemente mittels rissfester
Planen zum Sichtschutz.

Die Lieferung und Aufstellung der verkehrssicherungstechnischen Einrichtung
erfolgt bauseits.

Grundstandzeit vier Wochen.
Menge: 90,000 m

**1.3.20 Gebrauchsüberlassung Bauzaunelemente**
Standzeitveränderung vorbeschriebener Bauzaunelemente über die Grundstandzeit von vier Wochen hinaus.

Abrechnung pro Meter und Woche für jede Woche abweichend der vierwöchigen Grundstandzeit.
Menge: 2700,000 mWo

**1.3.30 Baumschutz Bohlenkonstruktion**
Liefern, Herstellen und nach vierwöchiger Grundstandzeit wieder Abbauen und abtransportieren einer Holzbohlenkonstruktion zum
Schutz der vorhandenen Bäume vor mechanischen Beschädigungen.

- Stammdurchmesser bis ca. 300 mm
- Baumschutzhöhe mindestens 3,0 m
Menge: 3,000 St

**1.3.40 Gebrauchsüberlassung Baumschutz**
Standzeitveränderung vorbeschriebener Bauzaunelemente über die Grundstandzeit von vier Wochen hinaus.

Abrechnung pro Meter und Woche für jede Woche abweichend der vierwöchigen Grundstandzeit.
Menge: 90,000 StWo

**1.3.50 Gerüstlastenaufzug Tragkraft 300 kg**
Gerüstlastenaufzug zur Ausführung der im Vortext
beschriebenen Sanierungsarbeiten liefern, aufbauen, vorhalten und wieder abtransportieren.

Tragkraft 300 kg.

Gerüstlastenaufzug inklusive Lieferung und Montage von fünf Etagentoren.

Die Absperrung des Zugangsbereichs zum Aufzug auf Geländeniveau mittels Bauzaunelementen ist in diese Position
mit einzukalkulieren und wird nicht gesondert vergütet..

Der Lastenaufzug darf nicht zur Personenbeförderung genutzt
werden!

Grundstandzeit vier Wochen.
Menge: 1,000 St

**1.3.60 Gebrauchsüberlassung Gerüstlastenaufzug**
Standzeitveränderung für vorbeschriebenen Gerüstlastenaufzug über die Grundstandzeit von vier Wochen hinaus.

Abrechnung pro Stück und
Woche für jede Woche abweichend der vierwöchigen Grundstandzeit.
Menge: 30,000 StWo

**1.3.70 Gerüsttransportbühne Tragkraft 500/850 kg**
Gerüstaufzug als Transportbühne mit Stahlmast, für max. fünf Personen und Lasten, verzinkt,
Förderhöhe ca. 15,0 m, inklusive Schleppkabel und Bühne mit zwei Beladungs- und einer Entladungsklappe,
einschließlich fünf Stück
Etagentoren,

- Tragfähigkeit max. 500kg für Personen,
- Tragfähigkeit max. 850kg für Lasten
- Hubgeschwindigkeit 12/24m/min
- max. Förderhöhe 100m
bestehend aus:

- Fußteil mit vier Einstellspindeln und Grundmast 2,3 m
- Schlitten mit Antrieb 3,0/6,1kW / 400V/50 Hz und
- geschwindigkeitsabhängiger Fangvorrichtung
- Sicherheitsstop mit akustischem Warnton
- Betriebs- und Notendschalter oben und unten
- Steuerung fest eingebaut, mit Schlüsselschalter
- Arbeitssteckdose 230 V (zugleich Montagesteuerung)
- Überlastabschaltung mit Anzeige
- Endschalteranfahrbügel (1 x Etage und 1 x Not-End)
- Handsteuerung 5 m, steckbar
- Fangprobensteuerung 10 m, steckbar
- Automatik Schmiereinrichtung

liefern, aufbauen und nach Fertigstellung wieder abbauen und abtransportieren.

Die Absperrung des Zugangsbereichs zum Aufzug auf Geländeniveau mittels
Bauzaunelementen ist in diese Position
mit einzukalkulieren und wird nicht gesondert vergütet..

Grundstandzeit vier Wochen.
Menge: 1,000 St

**1.3.80 Gebrauchsüberlassung Gerüsttransportbühne**
Standzeitveränderung für vorbeschriebene Gerüsttransportbühne über die Grundstandzeit von vier Wochen hinaus.

Abrechnung pro Stück und Woche für jede Woche abweichend der vierwöchigen Grundstandzeit.
Menge: 30,000 StWo

**1.3.90 Bedienungseinweisung Gerüstlastenaufzug**
Betriebs- und Bedienungseinweisung für die sach- und ordnungsgemäße Nutzung des vorbeschriebenen Lastenaufzugs pro Fremdfirma.

Einweisung inklusive sämtlicher anfallender Lohn- sowie
Fahrtkosten.

Die Abrechnung erfolgt über die Stückzahl der eingewiesenen Firmen.
Menge: 3,000 St

**1.3.100 Bedienungseinweisung Gerüsttransportbühne**
Betriebs- und Bedienungseinweisung wie in Vorposition beschrieben, jedoch für Gerüsttransportbühne
Menge: 3,000 St

**1.3.110 Wartung und Instandhaltung Gerüstaufzüge**
Wartung und Instandhaltung vorbeschriebener Gerüstaufzüge in den
gesetzlich vorgeschriebenen Intervallen, entsprechend Herstellerangaben, einschließlich
Bereitstellung aller erforderlichen
Schmier- und Betriebsstoffe für die Dauer
der Gesamtmietzeit.

Wartung mindestens einmal im Monat.
Menge: 8,000 St/M

**1.3.120 Statische Berechnung für Sondergerüste**
*** Pauschalposition
Soweit erforderlich ist eine statische Berechnung für das Fassadengerüst anzufertigen und nach
Prüfung unaufgefordert der Bauleitung vorzulegen.
Erstellung der statischen Berechnung für Sondergerüste im
Falle der Erfordernis.

Die statische Berechnung ist einschließlich sämtlicher zugehöriger Pläne und Unterlagen in den erforderlichen Ausfertigungen einem zugelassenen
Prüfstatiker zwecks Vergleichsrechnung und Prüfstatik zu übergeben.
Statische Berechnung einschließlich Fertigungs- und Konstruktionszeichnungen für Sonderstahlbaukonsolen, Gitterträger, etc..
Überprüfung der Lasteinleitungsstellen und Mauerwerksfestigkeit, Bemessung der notwendigen Befestigungen und Befestigungsmittel durch den Statiker, die Beschaffung der Baugenehmigung sowie die Erstellung der Abnahmebescheinigungen und aller anfallenden Gebühren und Nebenkosten im Hinblick auf die Gerüststatik.
Menge: 1,000 psch

#### Abschnitt 1.4 Stundenlohnarbeiten

*Hinweis*
Hinweis Stundenlohnarbeiten

Unvorhersehbare, für das Gesamtwerk jedoch erforderliche Stundenlohnarbeiten nach ausdrücklicher Anordnung durch die Bauleitung.

Über jegliche Stundenlohnarbeiten hat der Bieter einen Stundenrapport (inkl. Ort, Datum, ausgeführter Tätigkeit, Personenbezeichnung, etc.) zu führen und dem Bauherrn bzw. der Bauüberwachung unaufgefordert zu übermitteln.

Erklärung des Bieters:

Ich/Wir erkläre(n) hiermit, dass die von mir/uns angebotenen Stundenverrechnungssätze unter Beachtung der preisrechtlichen Vorschriften ermittelt wurden und unabhängig von der Anzahl der abgerechneten Stunden gelten.

......................................................................................................
(Ort, Datum)

......................................................................................................
(Firmenstempel, Unterschrift des Bieters)

**1.4.10 Facharbeiter**
*** Stundenlohnarbeiten
Gerüstmonteurstunden eines Facharbeiters, einschließlich aller
Zuschläge und Materialgestellung für die Dauer der
Gesamtstandzeit.
Menge: 10,000 Std

**1.4.20 Helfer**
*** Stundenlohnarbeiten
Gerüstmonteurstunden eines Helfers, einschließlich aller
Zuschläge und Materialgestellung für die Dauer der
Gesamtstandzeit.
Menge: 10,000 Std
